# Plafond suspendu démontable

- Propriété du fichier: CYPE INGENIEROS, S.A.
- Format: FIEBDC-3/2002
- Devise: EUR
- Coûts indirects: 3.00 %
- Frais généraux: 13.00 %
- Bénéfice: 6.00 %
- TVA: 20.00 %

## F Aménagements et finitions

### FL Revêtements de plafonds

#### FLT Plafonds suspendus démontables, métalliques

**FLT070** m² Plafond suspendu démontable, situé à une hauteur inférieure à 4 m, système Veneto "THU", constitué de lames horizontales à surface lisse, en aluminium laqué, et de 85 mm de largeur, séparées 15 mm, avec ossature métallique cachée.
Fourniture et montage d'un plafond suspendu démontable, situé à une hauteur inférieure à 4 m, système Veneto "THU", constitué de lames horizontales à surface lisse, en aluminium laqué, et de 85 mm de largeur, séparées 15 mm, suspendu au plancher avec une ossature métallique cachée fixée au plafond avec des tiges.
Inclut: Implantation des axes principaux de suspension. Fixation dans le plancher et aplomb des éléments de fixation. Alignement et nivellement des profilés d'arrêt latéral sur tout le contour. Découpe et assemblage des lames. Réalisation de vides pour la réception d'éventuels éléments d'ancrage et/ou d'installations.
Critère de métré de projet: Surface mesurée entre les parements, selon documentation graphique du Projet, sans déduire les trémies pour les installations.
Critère de mesure de l'ouvrage: On mesurera la surface réellement exécutée selon les spécifications du Projet, sans décompter les trémies pour les installations.
Critère d'évaluation économique: Le prix comprend la résolution des rencontres et des points singuliers.

| Code | U | Désignation | Quantité | Prix | Montant |
|---|---|---|---|---|---|
| mt12fla100yci | m | Lame horizontale à surface lisse, en aluminium prélaqué, modèle Veneto "THU", de 85 mm de largeur et 0,45 mm d'épaisseur, avec 15 mm de séparation, sans isolation acoustique, couleur blanche, pour faux plafonds démontables avec ossature cachée. (matériau) | 10.200 | 1.90 | 19.38 |
| mt12fpg010zgj | m | Profilé 28/41/4000 mm, de 0,6 mm d'épaisseur, modèle Veneto "THU", couleur blanche, en tôle d'acier galvanisé, finition type emboutissage, pour la mise en place de lames horizontales tous les 100 mm, dans les faux plafonds démontables, selon NF EN 13964. (matériau) | 1.000 | 1.80 | 1.80 |
| mt12fpg020n | m | Profilé 20/15/4000 mm, de 0,5 mm d'épaisseur, couleur blanche, modèle Veneto "THU", en tôle d'acier galvanisé, à placer entre les lames avec 15 mm de séparation, selon NF EN 13964. (matériau) | 10.000 | 1.01 | 10.10 |
| mt12fpg030ja | m | Profilé en U 20/15/3000 mm, "THU", couleur blanche, en aluminium laqué, selon NF EN 13964. (matériau) | 0.500 | 0.86 | 0.43 |
| mt12fpg050f | U | Clip en plastique "THU", pour la fixation entre lames ou bacs métalliques et les profilés d'arrêt périmétrique, dans les faux plafonds démontables. (matériau) | 4.000 | 0.06 | 0.24 |
| mt12psg190 | U | Tige d'accroche. (matériau) | 1.250 | 0.44 | 0.55 |
| mt12psg220 | U | Fixation composée d'une cheville et d'une vis 5x27. (matériau) | 1.250 | 0.06 | 0.08 |
| op00ato010 |  | Tournevis. | 1.000 | 0.00 | 0.00 |
| mo015 | h | Compagnon professionnel III/CP2 monteur de faux plafonds en plaques de plâtre. (main-d'œuvre) | 0.280 | 24.91 | 6.97 |
| mo082 | h | Ouvrier professionnel II/OP monteur de faux plafonds en plaques de plâtre. (main-d'œuvre) | 0.280 | 21.40 | 5.99 |
| % | % | Coûts directs complémentaires | 2 % | 45.54 | 0.91 |
|  |  | Coûts directs |  |  | 46.45 |
